# Regenwasserbehandlungsanlagen Pecher Technik GmbH
Leistungsbeschreibung (GAEB DA XML 3.2, DA81)
Projekt: FiltaPex
Währung: EUR
Vergabeart: Öffentliche Ausschreibung
Ausführungsbeginn: 30.08.2017
Ausführungsende: 29.09.2017
Auftraggeber: Eigene Adresse
Erstellt mit: NEVARIS/ GXML Toolbox V3.3 R20220330, NEVARIS 22.2.0, 18.01.2024

## mini Ausschreibungstexte FiltaPex · mini
Datum: 07.05.2020

### Titel 1 Regenwasserbehandlungsanlagen FiltaPex® der Pecher Technik GmbH

*Hinweis: LIEFERNACHWEIS / KONTAKT*
LIEFERNACHWEIS / KONTAKT

Pecher Technik GmbH
Klinkerweg 5
40699 Erkrath
Tel. +49 2104 9396-884
Fax +49 2104 33153
Die Anlieferung der Regenwasserbehandlungsanlage erfolgt zum abgestimmten Termin innerhalb eines Zeitfensters von 2 Stunden. Aufgrund verkehrlicher Verzögerungen und der vorgegebenen Transportroute durch die Genehmigung ist die Angabe eines genaueren Lieferzeitpunkts nicht möglich.

Entsprechende Warte- und Vorhaltezeiten sind  zu berücksichtigen und von Seiten der Baufirma einzukalkulieren.

#### Untertitel 1.1 FiltaPex® · mini (PP Schacht)

*Hinweis: HINWEIS*
HINWEISDas Filtersystem dient der effizienten Rückhaltung von im Niederschlagswasser enthaltenen Schmutzstoffen und ist für übliche Schmutzstoffkonzentrationen in Niederschlagsabflüssen von bebauten sowie befestigten Flächen konzipiert. Ein übermäßiger Stoffeintrag kann zu einer Verkürzung der Filterstandzeit führen, so dass der Filter früher als geplant ausgetauscht werden muss, um die Anforderungen an die Niederschlagswasserreinigung einzuhalten.

Nach Einbau des Filters in die Anlage ist daher unbedingt zu vermeiden, dass baustellenbedingte Schmutzstoffe in übermäßigem Umfang in das Filtersystem gelangen. Der Einbau des Filters ist daher unbedingt auf den Baufortschritt abzustimmen und möglichst erst vorzunehmen, wenn die Tiefbauarbeiten vor Ort abgeschlossen sind.

Bei der lichten Höhe und der Positionierung der Regenwasserbehandlungsanlage ist darauf zu achten, dass der Filter von der Oberfläche aus gewartet werden kann. Ein Einstieg in die Anlage ist nicht vorgesehen.

In der Regel erfolgt der Filtereinbau durch die Baufirma vor Ort. Die Filtermaterialien werden zusammen mit dem Schacht geliefert und sind bis zum Einbau trocken und sauber zu lagern. Eine entsprechende Verlegeanleitung für den Einbau wird vorab übergeben.

Bei Bedarf kann die Ausrüstung der Regenwasserbehandlungsanlage mit Filter auch durch den Hersteller erfolgen. Die Leistung ist dann separat anzufragen. Pos. 1.1.  20.

ANMERKUNG

Selbst bei einem tiefen Zulauf kann der Filter höher angeordnet werden, wenn der Ablauf entsprechend hoch vorgesehen wird und mit nachfolgendem Absturz wieder an den tiefer liegenden Anschlusskanal anschließt.

**1.1.10 Lieferung einer Regenwasserbehandlungsanlage des Typs FiltaPex® · mini**
Lieferung einer Regenwasserbehandlungsanlage des Typs FiltaPex® · mini der Pecher Technik GmbH (Erkrath) als werkseitiger verschweißter PP-Schacht in selbsttragender Ausführung mit Regelstatik für Lastannahme Straßenverkehrslasten: Lastmodell LMM 1 (früher SLW 60) gemäß DIN EN 1991-2 frei Baustelle zum bauseitigen Anschluss an einen vorhandenen Regenwasserkanal OD 160.

Monolithisches Schachtunterteil DN 600 aus Werkstoff PP, Farbe grau, Schachtrohr nach DIN 16961 bzw. prEN 13476-1, vorgerichtet mit Abstandshaltern für den passgenauen Einbau eines Fußauflagerrings 625 mm (bauseits zu liefern und einzubauen). Der Auflagerring liegt nicht auf dem Bauwerk auf. Die Lastabtragung erfolgt über ein bauseits zu erstellendes Auflager.
- lichte Höhe des Schachtunterteils innen, (mindestens 1,20 m)
- Inklusive FiltaPex®-Ausrüstung (2 teilig gemäß Plan) zum späteren Einbau des Regenwasserfilters
- inklusive Lieferung des Filtermaterials für die bauseitige Ausrüstung der Regenwasserbehandlungsanlage FiltaPex® · mini nach Einbau und Anschluss der Anlage an den Regenwasserkanal. 3 lagiger Regenwasserfilter (Standard-Filterpacks) für 0,24 m² Filterfläche bestehend aus untere Lage Filterpacks mit grober Körnung, mittlerer Lage Filterpacks mit feiner Körnung, obere Lage Adsorbermaterial in Vliespacks
- Zulaufstutzen aus PP OD 160 aus PP für den Anschluss des Zulaufkanals gemäß Plan
- Ablaufstutzen aus PP OD 160 aus PP für den Anschluss des Ablaufkanals gemäß Plan
- Anlagenbuch mit Betriebs-  und Wartungsanleitung für die Regenwasserbehandlungsanlage
- Verleganleitung für den Einbau des mitgelieferten Filtermaterials
Schachtabmessungen:
Deckelhöhe: (OK Gelände)  mNHN
UK Schachtunterteil (OK Sauberkeitsschicht)  mNHN
Schachtsohle  ±0,00 mNHN
Oberkante Schachtunterteil mindesten  +1,20 mNHN
Kanalsohle Zulauf  +0,30 mNHN
Kanalsohle Ablauf  +0,73 mNHN
Grundwasserstand:
HGW  mNHN
Bemessungswasserstand für Auftriebssicherheit (Kurzzeitwert)  mNHN
mittlerer Grundwasserstand (Langzeitwert)  mNHN

Gewichte der Einbauteile gemäß Plan.

Der Einbau der Regenwasserbehandlungsanlage in die Baugrube, das Setzen der einzelnen Elemente (Schachtunterteil, Fußauflagering, Filtereinbau etc.), sowie der Anschluss an den Regenwasserkanal sind nicht Bestandteil dieser Position und müssen bauseits erfolgen.

Der Schacht wird in folgenden Einzelelementen geliefert und muss vor Ort zusammengebaut werden:
- Monolithisches Schachtunterteil DN 600 aus Werkstoff PP
- unteres Trägerelement des Regenwasserfilters aus Edelstahl
- oberes Rückhalteelement des Regenwasserfilters aus Edelstahl sowie
- Filtermaterial wir oben beschrieben.

Vor dem Einbau der Anlage ist eine Werkstattzeichnung des Systems zur Freigabe durch den Auftraggeber vorzulegen.
LIEFERNACHWEIS:
Pecher Technik GmbH
Klinkerweg 5
40699 Erkrath
Tel. +49 2104 9396-884
Fax +49 2104 33153
Einheit: St

*Hinweis: HINWEIS*
HINWEIS

Für den Einbau des Filters muss die Schachtanlage zuvor entleert und von evtl. Schmutz- und Erdeinträgen aus der Bauphase befreit sein. Ein evtl. Wasserzufluss zur Anlage muss abgesperrt sein. Eine ggf. erforderliche Verkehrssicherung ist bauseits sicher zu stellen.

**1.1.20 Einbau und Inbetriebnahme des Regenwasserfilters für die Regenwasserbehandlungsanlage FiltaPex® · mini**
Einbau und Inbetriebnahme des Regenwasserfilters für die Regenwasserbehandlungsanlage FiltaPex® ·mini. Lieferung und Einbau eines 3lagigen Regenwasserfilters nach dem Prinzip FiltaPex® der Pecher Technik GmbH aus einzelnen Filterpacks in die zuvor beschriebene Regenwasserbehandlungsanlage FiltaPex® · mini gemäß Herstellerangaben. Der Einbau erfolgt in die fertig gesetzte und an das Kanalisationssystem angeschlossene Regenwasserbehandlungsanlage gemäß Hinweis.
Einheit: St

USt %: 19,00
